# Dachdeckerarbeiten
Angebotsaufforderung (GAEB 90, DA83)
Währung: EUR

## Dachdeckerarbeiten
Datum: 13.01.26

*Hinweis*
BAUVORHABEN :  Mottelerstr. 13
  04155 Leipzig

GEWERK:  Dachdeckerarbeiten
  Zimmermanarbeiten

Leistung:  Dachflächenerneuerung

Beschreibung:  Abbruch alter Dachhaut bis auf Sparren
  Neueindeckeung des Dachs inkl. Turm und
Erneuerung der Regenrinnen und Fallrohre  mittels
keramischen Biberschwanzziegeln  im sächsischen
Format

Geplanter Beginn:  04.05.2026
Geplante Fertigstellung:  31.07.2026

Wichtiger Hinweis zur Bauausführung

Das Dachgeschoss ist bewohnt, es ist Rücksicht auf die
Mieter zu nehmen, notwendige Abstimmungen mit diesen
sind selbständig durchzuführen.

Das Objekt steht unter Denkmalschutz, nach
Gerüststellung wird ein Termin mit dem Denkmalamt vor
Ort vereinbart und die Details abgestimmt.

Ein vorheriger Besichtigungstermin wird empfohlen und
kann mit der Bauleitung Herrn Jäger, 0151 58 05 21 70
telefonisch vereinbart werden.

*Hinweis*
A) ALLGEMEINE VORBEMERKUNGEN

A1) ALLGEMEINES

Dem Leistungsverzeichnis liegen die "Zusätzliche
Vertragsbedingungen für die Ausführung von
Bauleistungen (Z-VOB/B)" der Covivio Immobilien GmbH in
der aktuellen Fassung zugrunde.

Für sich auf dieses Leistungsverzeichnis beziehende
Beauftragungen gelten die Vertragsbedingungen in jedem
Einzelfall als vereinbart. Sofern zukünftig als Ersatz
für die aktuell gültigen Z-VOB/B mit dem Auftragnehmer
(AN) neue Z-VOB/B vereinbart werden, gelten für nach
Gültigkeitsbeginn die neuen Z-VOB/B beauftragte
Leistungen ausschließlich die neuen Z-VOB/B.

Für nach diesem Einheitspreisabkommen ausgeführte
Leistungen gelten, ergänzend zur den jeweiligen
Leistungsbeschreibungen der einzelnen Positionen, bei
evtl. Widersprüchen in nachfolgend genannter
Reihenfolge, folgende Bedingungen:

1. diese ""Allgemeine Vorbemerkungen"" (A),

2. die sich anschließenden ""Allgemeine technische
Vorbemerkungen"" (B),

3. die sich anschließenden ""Besondere technische
Vorbemerkungen"" (für dieses Gewerk) (C),

4. die ""Zusätzliche Vertragsbedingungen für die
Ausführung von Bauleistungen Z-VOB/B"",

5. Baustellenordnung der Covivio Immobilien GmbH in der
jeweils gültigen Fassung.

Mit erhalt der Bestellung erklärt der Auftragnehmer,
dass von ihm sämtliche gesetzlichen, behördlichen und
berufgenossenschaftlichen Auflagen erfüllt werden, die
zur Ausführung der Leistungen erforderlich sind.

Es dürfen nur solche Materialien verwendet werden, über
die der Auftragnehmer das uneingeschränkte
Eigentumsrecht besitzt und die vollkommen frei von
Rechten Dri00tter sind.

Für die Ausführung der Arbeiten ist Fachpersonal in
ausreichender Zahl einzusetzen.

Hierbei ist darauf zu achten, dass für die Ausführung
sämtlicher Arbeiten unsere Baustellenordnung in der
jeweils gültigen Fassung zu beachten ist, die dem
ausführenden Fachpersonal in geeigneter Form zur
Kenntnis zu geben ist.

Der Einsatz von Subunternehmern ist lediglich in
schriftlicher Absprache mit dem Auftraggeber erlaubt.

A2) KUNDENDIENST

Die Arbeiten werden z. T. in bewohnten Häusern
ausgeführt.

Der Auftraggeber (AG) erwartet vom AN tatkräftige
Unterstützung bei den Bemühungen, berechtigten
Mieterwünschen zu entsprechen. Dazu gehören
insbesondere folgende Verpflichtungen:

1) Alle Handwerker/Mitarbeiter des AN haben die
Verpflichtung, Kunden (Mietern) höflich und hilfsbereit
zu begegnen. In Gesprächen mit den Mietern ist das
Bemühen von Covivio Immobilien, um einen verbesserten
Kundendienst herauszustellen.

2) Die Mieter sind rechtzeitig vor Durchführung der
Reparaturarbeiten zu verständigen, ggf. durch Aushang
im Treppenhaus oder auch individuelle
Terminvereinbarung mit dem einzelnen Mieter.

3) Reparaturen sind sofort, spätestens innerhalb von 2
Arbeitstagen nach Beauftragung, durchzuführen. Sofern
die Frist aus Gründen, die der AN nicht zu vertreten
hat, nicht einzuhalten ist, ist der AG unverzüglich zu
unterrichten.

4) Möbel und sonstiges Mietereigentum, Bodenflächen und
angrenzende Bauteile etc. im Bereich der auszuführenden
Arbeiten sind durch Folie, evtl. Schaltafeln oder
Ähnliches zu schützen.

A3) PREISE

Soweit und sobald Überschreitungen absehbar sind, ist
hierüber der Abteilung Einkauf des AG ein schriftliches
Angebot einzureichen und eine gesonderte Vereinbarung
zu treffen.

In den Einheitspreisen sind sämtliche Kosten, wie
Lohn-, Material- und Nebenkosten enthalten,
insbesondere auch:

1) Koordination / Terminabsprache(n) mit dem(den)
Mieter(n) / Kundenbetreuer(n) / Bauleiter(n)

2) sämtliche Fahrt- und Transportkosten,

3) sämtliche tariflichen Zulagen wie z.B. Schmutz- und
Staubzulagen, Zulagen für ekelerregende

Arbeiten etc.,

4) die Gestellung, Vorhaltung und spurlose Entfernung
aller erforderlichen Gerüste und Absperrungen (ggf.
auch Warnschilder) bis zu einer Höhe der Arbeitsbühne
von 2 m; die Mitbenutzung der Gerüste ist allen mit
Reparaturarbeiten beschäftigten Firmen kostenlos zu
gestatten,

5) Befestigungsmittel aller Art; Hilfsstoffe wie Nägel,
Bindedraht und Kleinmaterial sowie alle Baustoffe, die
zur kompletten Erstellung der Leistung erforderlich
sind,

6) die Abdeckung von Einrichtungsgegenständen zum
Schutz vor Beschädigung und Verschmutzung

7) das, ggf. tägliche, Säubern der Arbeitsstelle;
hierzu gehört auch die Beseitigung von Verunreinigungen
des Treppenhauses und/oder der Hauszuwegungen,

8) der Ausbau und Abtransport sowie die ordnungsgemäße
Entsorgung, einschließlich Kippgebühren, sämtlichen
Bauschutts und aller alter, schadhafter Teile. Teile,
für die sich der AG eine generelle oder
einzelfallbezogene Prüfung vorbehalten hat, sind bis zu
diesem Zeitpunkt, längstens jedoch für die Dauer von 10
Wochen, vom AN vorzuhalten und dürfen erst danach
entsorgt werden.

9) Alle weiteren Nebenleistungen, die zur Erfüllung der
in den Leistungspositionen beschriebenen
Hauptleistungen, unter Beachtung aller einschlägigen
Vorschriften, erforderlich sind, im EPA aber nicht
gesondert aufgeführt sind.

Erforderliche Leistungen, die in den nachfolgenden
Leistungspositionen nicht enthalten sind, sind als
Nachtrag dem zuständigen Bauleiter vor Ausführung zur
Genehmigung aufzugeben. Die Preise für derartige
Zusatzleistungen sind auf der Kalkulationsbasis des
Leistungsverzeichnisses zu kalkulieren. Diese
Positionen sind so ausreichend und umfassend zu
beschreiben, dass sowohl eine sachlich-fachliche als
auch eine kalkulatorische Nachprüfung durch den
Auftraggeber gewährleistet ist, hierzu gehört
insbesondere die Angabe der verfahrenen Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) NACHHALTIGKEIT

Als eines der führenden Wohnungsunternehmen sehen wir
uns mit unseren Partnern in der Verantwortung im Thema
Nachhaltigkeit: Es ist unsere Pflicht,
Wirtschaftlichkeit, Umweltverträglichkeit und
Lebensqualität miteinander in Einklang zu bringen. Dazu
gehört selbstverständlich auch, das Klima zu schützen,
Ressourcen effizient zu nutzen und den Menschen ein
angenehmes Lebensumfeld zu gestalten. Dazu möchten wir
beitragen mit unserem Denken und Handeln, mit den
verwendeten Produkten und Lösungen.

Dabei geben wir innerhalb unseres
Leistungsverzeichnisses dementsprechend
umweltverträgliche Produkte als Standard vor und
verweisen auf die sachgemäße Handhabung und Entsorgung
im Rahmen der von uns beauftragten Arbeiten.

A6) SONSTIGES

Die in diesen Bedingungen festgelegten Pflichten hat
der AN jedem Dritten aufzuerlegen, dessen er sich zur
Erfüllung dieser Pflichten bedient.

Das Leistungsverzeichnis darf weder ganz noch teilweise
in irgendeiner Form Dritten entgeltlich oder
unentgeltlich zugänglich gemacht werden.

*Hinweis*
B)  ALLGEMEINE TECHNISCHE VORBEMERKUNGEN

=======================================================
B1) ALLGEMEINES

Für Lieferung und Ausführung gelten neben dem
Leistungsverzeichnis:

1. die neuesten DIN-Vorschriften, VDE- und
VDI-Richtlinien

2. die Vorschriften der zuständigen Behörden (z.B.
Bauaufsicht, Gewerbeaufsicht, Brandverhütung, TÜV,
Berufsgenossenschaften und Versorgungsbetriebe,

3. die Bestimmungen der Gerüstbauordnung

4. Die Festlegungen des jeweiligen
Werkstoffherstellers. Die Werkstoffe müssen den
geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor, zu prüfen, ob der
Auftragnehmer seinen Pflichten nachgekommen ist. Hierzu
kann der Auftraggeber Einsicht nehmen in die vom
Auftragnehmer nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
lässt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7) SCHADSTOFFE. INSBESONDERE ASBEST

Bekanntlich wurde bis in die 1990er Jahre hinein Asbest
als bevorzugter Baustoff bei Errichtung von Gebäuden
verwendet. Asbest war nicht nur als Baustoff in Beton
eingebunden. Er fand auch Verwendung

z. B. in speziellen Klebern für Fliesen oder anderen
Bodenbelägen oder in den zu verwendeten Bauteilen
selbst.

Wir gehen davon aus, dass Ihnen als Handwerksfirma zwar
grundsätzlich die abstrakte Gefahr einer
Asbestkontamination bewusst ist, möchten Sie jedoch
nochmals in Bezug auf den Umgang mit Asbest
sensibilisieren.

Bei sämtlichen Arbeiten an Asbestprodukten, wie z. B.
bohren, sägen, schneiden oder herausreißen, können
Asbestfasern freigesetzt werden, die, bei ungesichertem
Umgang, im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

*Hinweis*
I) BESONDERE TECHNISCHE VORSCHRIFTEN FÜR
GERÜSTBAUARBEITEN

Für Angebot, Lieferung, Ausführung und Abrechnung
gelten neben dem Leistungsverzeichnis :
- die neusten DIN-Normen, VDE- und VDI-Richtlinien.
- die Vorschriften der zuständigen Behörden; z.B.
Bauaufsicht, Gewerbeaufsicht, TÜV,
Berufsgenossenschaften und Versogungsbetriebe.
- DIN 4420 Arbeits- und Schutzgerüste

In den Einheitspreisen sind enthalten:

-sämtliche Lieferungen und Leistungen, die zur
sachgemäßen Herstellung der Arbeiten erforderlich sind,
jedoch im Leistungsbeschrieb nicht besonders erwähnt
sind, z.B. Fahrt- und Transportkosten, das Einholen
erforderlicher Gebühren wie z.B Stand-, Abnahmegebühren
und dergleichen.

-das Schließen der Befestigungspunkte mit einer
Plastikkappe im Farbton der Fassade.

Können Gerüste wegen der baulichen Gegebenheit nicht
entsprechend der Regelausführung  nach DIN 4420
"Arbeits- und Schutzgerüste" bzw. Zulassungsbescheid
erstellt werde, ist eine statische Berechnung für die
Gerüste kostenlos zu erbringen.

Das Auf- und Abbauen von Gerüsten, deren Belagebenen
mehr als 2,00 m über Gelände oder Fußboden liegen,
gehören als Nebenleistungen zu den vertraglichen
Leistungen.
Es werden nur die Gebäudemaße aufgemessen und bezahlt,
siehe VOB, Anhang 1,
DIN 18 451.

II) BESONDERE TEHNISCHE VORBEMERKUNGEN DACHARBEITEN

IIa)  - Steil-/Ziegeldach -
1. Es ist so zu arbeiten, daß über Nacht keine
Dachflächen offen stehen. Im Bereich der
Dachraumwohnungen ist mit besonderer Sorgfalt zu
arbeiten, um hier Schäden innerhalb der Wohnungen zu
vermeiden.
2. Bei starker Beschädigung der Dachhaut infolge Sturm
(ca. 40 % der Dachfläche je Haus) muß vor Beseitigung
der Schäden die Zustimmung das Einverständnis des
zuständigen Bauleiters eingeholt werden. Dieses ist
erforderlich, um zu entscheiden,
ob die Dachfläche mit der vorhandenen Eindeckung
instandgesetzt wird, oder nach behelfsmäßiger Abdeckung
eine Neueindeckung oder Umdeckung des Hauses erfolgt.
3. Bei Arbeiten auf Dächern mit einer Traufhöhe > 3,00
m besteht Anschnallpflicht.

IIb)  -Flachdach -
Bei der Ausführung sind besonders zu beachten:
1. DIN 18338 Dachdeckungs- und Dachabdichtungsarbeiten
2. Flachdachrichtlinien, jeweils gültige Ausgabe,
Herausgebe "Zentralverband des Deutschen
Dachdeckerhandwerks" und "Bundesfachabteilung
Bauwerksabdichtung im Hauptverband der Deutschen
Bauindustrie "
3. ABC der Bitumen-Bahnen "Technische Regeln",
herausgegeben vom VDD Industrieverband bituminöse Dach-
und Dachdichtungsbahnen e.V. in Frankfurt/Main 1.
4. Zur Verwendung dürfen nur genormte Bitumen-Bahnen
eingesetzt werden. Die Verwendung von Bitumen-Bahnen,
für die nur Merkblätter und Vorentwürfe bestehen, ist
nicht zulässig.
5. Es gelten die Herstellervorschriften für die
Verarbeitung der Werkstoffe in der jeweils zum
Verlegezeitpunkt gültigen Fassung.
6. Oberflächenschutzschichten sind durch Kiesschüttung
oder Besplittung herzustellen. Andere Möglichkeiten
sind ausgeschlossen.
7. LM-Dachrandverwahrungsprofile müssen mehrteilig
sein. Ecken sind mit geschweißten Formteile
auszubilden.
Der obere Rand der Fassadenbekleidung muss vom
Dachrandverwahrungsprofil überlappt werden, und zwar
bei:
Gebäudehöhe bis 8,00 m mind. 5 cm
Gebäudehöhe bis 20,00 m mind. 8 cm
Gebäudehöhe über 20,00 m mind. 10 cm
Der Abstand zwischen Fassade und Dachrandprofil beträgt
mind. 2 cm.
8. An- und Abschlüsse sollen möglichst aus den gleichen
Werkstoffen wie die Dachabdichtung hergestellt werden.
Höhe des Dachrandabschlusses ca. 10 cm
Höhe des Wandanschlusses ca. 15 cm
über Oberfläche Belag oder Kiesschüttung
9. In den Angebotspreisen sind die Kosten für den
Holzschutz gegen Insekten- und Pilzbefall enthalten.
10. Bei Arbeiten auf Dächern mit einer Traufhöhe > 3,00
m besteht Anschnallpflicht.
11. Da auf Flachdächern immer mit stehendem Wasser zu
rechnen ist müssen bei Reparaturen immer Wassersauger
mitgeführt werden.
12. Bei Arbeiten mit offener Flamme ist es zwingend
erforderlich einen Feuerlöscher in unmittelbarer Nähe
auf dem Dach bereitzuhalten.

IIc) Abrechnung
Ergänzung zu Abschnitt 5 DIN 18338; umfaßt eine
Position neben der Dachabdichtung auch Dampfsperren,
Ausgleichschichten, Wärmedämmung, Oberflächenschutz
usw., so werden für diese Leistungen die Abmessungen
der zu dichtenden Flächen zugrunde gelegt. Bohlen
werden übermessen. Überstehende Kanten, An- und
Abschlüsse werden nicht mit gemessen. Die Vergütung für
Wandanschlüsse erfolgt in gesonderter Position, für
Dachrandanschlüsse erfolgt keine Vergütung. Diese
Leistung ist mit dem Wiederanbringen
bzw. Erneuern der Dachrandverwahrungsprofile
abgegolten. Bei Teilerneuerung der Dachabdichtung und
Erneuerung des Oberflächenschutzes nach der tatsächlich
ausgeführten Leistung.

### Bereich 1 Baustelleneinrichtung / Verkehrssicherung

#### Abschnitt 1.1 Baustelleneinrichtung / Verkehrssicherung

*Hinweis*
Die Sondernutzung inkl. Verkehrssicherung und mobilem
WC ist nach Fertigstellung der Arbeiten bis zum Ende
der gesamten Baustelle weiter vorzuhalten.

**1.1.10 Baustelleneinrichtung/ -räumung**
Geräte, Werkzeuge und sonstige Betriebsmittel, die zur
Durchführung der Arbeiten erforderlich sind, auf die
Baustelle bringen und aufbauen. Vorhaltekosten der
Baustelleneinrichtung sowie der benötigten Maschinen
sind in dieser Position einzurechnen. Nach Abschluss
der Arbeiten sind alle Geräte, Werkzeuge und sonstige
Betriebsmittel und Werkstoffreste wieder abzubauen bzw.
abzufahren/zu entsorgen. Die in Anspruch genommenen
Flächen sind sauber zu hinterlassen.
Menge: 1,000 psch

**1.1.20 Beantragung Sondernutzungserlaubnis**
Beantragung aller erforderlichen Genehmigung beim
Straßenverkehrs- und Ordnungsamt zu Errichtung einer
Baustelleneinrichtung im öffentlichen Raum während der
Bauphase.
Menge: 1,000 psch

**1.1.30 Einrichtung Halteverbotszone**
mit bis zu 4 Verkehrszeichen mind. 3 volle Tage vor
Beginn der Sperrung, einschließlich Dokumentation
Menge: 1,000 psch

**1.1.40 Verkehrssicherungseinrichtung**
für Kleinbaustellen (Containerstellung,
Baustelleneinrichtung) zur Baustelle transportieren,
aufbauen und nach
Beendigung der Arbeiten wieder abbauen und beräumen
Menge: 1,000 psch

**1.1.50 Vorhaltung Verkehrssicherung pro Woche**
Menge: 18,000 StWo

**1.1.60 Bautoilette mit Waschplatz**
Bautoilette mit Waschplatz zur Miete,
Vorhaltezeit 4 Wochen
inkl. regelmäßger Entleerung und Reinigung
Menge: 1,000 St

**1.1.70 Vorhaltung Bautoilette**
je weitere Woche
Menge: 14,000 StWo

### Bereich 2 Gerüst

#### Abschnitt 2.1 Gerüst

**2.1.10 Stahlrohrrahmengerüst der Lastklasse 3,**
2,0 KN/m², Breitenklasse W 06 aufbauen,
vorhalten und abbauen,
einschl. innenliegendem Leitergang nach DIN 4420 Teil 1
/ DIN EN 12811-1.
Grundstandzeit der Gerüste: 4 Wochen mietfrei
Menge: 800,000 m²

**2.1.20 Verlängerung der Vorhaltung**
für jede weitere angef. Woche über die Grundstandzeit
der Pos. 2.1.10 hinaus.
Menge: 9600,000 m²/W

**2.1.30 Fußgängertunnel 1,80 m breit**
Fußgängertunnel 1,80 m breit straßenseitig aufbauen,
vorhalten und abbauen nach DIN 4420 Teil 1 / DIN EN
12811-1.
Grundstandzeit der Fußgängertunnel: 4 Wochen mietfrei
Menge: 25,000 m

**2.1.40 Verlängerung der Vorhaltung**
für jede weitere angef. Woche über die Grundstandzeit
der Pos. 2.1.30 hinaus
Menge: 300,000 m/Wo

**2.1.50 30-er Konsolausleger**
montieren, vorhalten und abbauen nach DIN 4420 Teil 1 /
DIN EN 12811-1.
Grundstandzeit der Konsolen: 4 Wochen mietfrei
Menge: 20,000 m

**2.1.60 Verlängerung der Vorhaltung**
für jede weitere angef. Woche über die Grundstandzeit
der Pos. 2.1.50 hinaus.
Menge: 240,000 m/Wo

**2.1.70 65-er Konsolausleger**
montieren, vorhalten und wieder abbauen nach DIN 4420
Teil 1 / DIN EN 12811-1.
Grundstandzeit der Konsolen: 4 Wochen mietfrei.
Menge: 40,000 m

**2.1.80 Verlängerung der Vorhaltung**
für jede weitere angef. Woche über die Grundstandzeit
der Pos. 2.1.70 hinaus.
Menge: 480,000 m/Wo

**2.1.90 Dachdeckerfangnetz 2,00 m**
Dachdeckerfangnetz 2,00 m hoch montieren, vorhalten und
abnehmen nach DIN 4420 Teil 1 / DIN EN 12811-1.
Grundstandzeit der Dachdeckerfangnetze: 4 Wochen
mietfrei
Menge: 60,000 m

**2.1.100 Verlängerung der Vorhaltung**
für jede weitere angef. Woche über die Grundstandzeit
der Pos. 2.1.90 hinaus.
Menge: 720,000 m/Wo

**2.1.110 Aussenliegender Treppenturm**
Treppentürme mit Stahlrohrrahmengerüst der Lastklasse
3, 2,0 KN/m²,
Breitenklasse W 06 laut TRBS2121 jeweils einen
hofseitig und straßenseitig aufbauen, vorhalten und
abbauen.
Grundstandzeit: 4 Wochen mietfrei
Die Treppentürme sind mit einer geeigneten Tür und
einem Zahlenschloss zu verschließen und rundum
einzunetzen, sodass unbefugtes Betreten verhinert wird.
Der Preis ist in die Position mit einzukalkulieren.
Menge: 2,000 Stk

**2.1.120 Verlängerung der Vorhaltung**
für jede weitere angef. Woche über die Grundstandzeit
der Pos. 2.1.130 hinaus.
Menge: 24,000 StWo

**2.1.130 Erschwerniszulage**
für den horizontalen Schultertransport zur Hinterfront
bei
Auf- und Abbau des Gerüstes
Menge: 1,000 psch

**2.1.140 Einzäunung Gerüst mit Schellen**
Einzäunung des Gerüsts straßenseitig mit Schellen,
zum Schutz gegen unbefugtes Betreten
Menge: 35,000 m

### Bereich 3 Abbrucharbeiten

#### Abschnitt 3.1 Abbrucharbeiten

**3.1.10 Gesamte Biberschwanzdeckung aufnehmen und entsorgen**
Gesamte Biberschwanzdeckung aufnehmen, Schutt nach
unten transportieren und fachgerecht entsorgen
Menge: 450,000 m²

**3.1.20 Alte Dachlatten entfernen**
Alte Dachlatten entfernen, nach unten transportieren
und
fachgerecht entsorgen
Menge: 450,000 m²

**3.1.30 Kappleisten, Blechschürzen und Schornsteinanfassungen**
aufnehmen, nach unten transportieren,
fachgerecht entsorgen
Menge: 120,000 m

**3.1.40 Alte Dachrinne demontieren**
nach unten transportieren,
fachgerecht entsorgen
Menge: 55,000 m

**3.1.50 Alte Fallrohre demontieren**
nach unten transportieren,
fachgerecht entsorgen
Menge: 95,000 m

**3.1.60 Schneefanggitter entfernen**
nach unten transportieren,
fachgerecht entsorgen
Menge: 32,000 m

**3.1.70 Rückbau Schiefereindeckung**
Rückbau der Schiefereindeckung der Schornsteine inkl.
Unterkonstruktion
Menge: 3,000 Stk

### Bereich 4 Dachdeckerarbeiten

#### Abschnitt 4.1 Dachdeckerarbeiten

**4.1.10 Notabdichtung**
mittels Bauplane nach Abriß der Dachfläche bereithalten
und über die Dachfläche spannen.
Die Befestigung erfolgt mit Dachlatten

Die Notabdichtung ist zum Schutz des Gebäudes während
der Baumaßnahme. Abrechnung nur nach Bedarf.
Menge: 150,000 m²

**4.1.20 Unterspannbahn**
diffusionsoffene Unterdeck-/Unterspannbahn aus
PP-Spinnvlies-Folien-Kombination mit integriertem
Selbstkleberand liefern und nach Dachdecker-Fachregeln
und Herstellerangaben fachgerecht auf Sparren verlegen.
Die Befestigung erfolgt mit Breitkopfstiften oder
Tackerklammern auf dem Sparren.
Brandverhalten: Brandklasse E, EN 13501-1
Reißkraft: ca. 220/130 N/5 cm entsprechend
EN 12311-1+2 Sd-Wert: ca. 0,02 m
Menge: 450,000 m²

**4.1.30 Tropfblech für Unterspannbahn**
auf vorhandenen Untergrund befestigt, Aluminiumblech,
Zuschnitt 150 mm.
Menge: 70,000 m

**4.1.40 Konterlattung aus Dachlatten 30/50 mm**
liefern und fachgerecht befestigt,
inkl. Nageldichtband
Menge: 450,000 m²

**4.1.50 Dachlatten 30/50 mm**
Dachfläche paralell zur Traufe einlatten mit
imprägnierten Dachlatten 30/50 mm, Lattweite nach
Vorschrift,
einschließlich Lieferung
Menge: 450,000 m²

**4.1.60 Dachfläche mit keramischen Biberschwanzziegeln im sächsischen Format**
Dachfläche, Dachneigung ca. 25°, mit
keramischen Biberschwanzziegeln im sächsischen Format
liefern und auf vorhandener Lattung decken.
Halbe Dachziegel sind je nach Deckbreite bzw.
Deckungsart (Reihe oder Verband) zu
berücksichtigen
Menge: 450,000 m²

**4.1.70 First / Grat herstellen**
First mit Firststeinen in mörtelloser Verlegung,
bestehend aus Firstkappen mit Lüftung, Firstklammern
sowie Endscheiben, auf mitzuliefernde
Firstunterkonstruktion mit Firstlattenahalter
herstellen.
Menge: 70,000 m

**4.1.80 Zulage: Deckung einseitig anarbeiten**
soweit nicht in den vorstehenden Positionen enthalten.
Größer 1/2 Ziegel.
Menge: 90,000 m

**4.1.90 Nockenkehle aus Titanzinkblech**
Nockenkehle aus Titanzinkblech liefern und in die
Dachfläche einpassen.
Menge: 30,000 m

**4.1.100 Kappleiste aus Titanzinkblech bis 0,7 mm**
oder ALU Klemmschine, bis 80 mm Zuschnitt, anfertigen
und an Wand-, Schornstein- oder Brandmauereinfassung
anbringen und versiegeln
Menge: 35,000 m

**4.1.110 Ton-Sanilüfter oben geschlossen**
Ton-Sanilüfter DN 110 mit Wetterkappe oben geschlossen
für aktive Entlüftung (z. B. mit Ventilatoren) von
Räumen
oder Geräten liefern und einbauen.
Anschlussrohrdurchführung an Unterspannung /
Unterdeckung mit dazu gehörigem Anschluss-Set liefern
und herstellen.
Menge: 10,000 Stk

**4.1.120 Sturmsichere Verklammerung als Zulage**
Menge: 450,000 m²

**4.1.130 Trauf- Keilbohle liefern und montieren**
Traufbohle 150 * 50 * 30, liefern und am Traufbereich
befestigen
Menge: 55,000 m

**4.1.140 Trauflüftungsband bis 100 mm schwarz**
liefern und am Traufbereich befestigen,
Trauflüftungsgitter, Protektor 100 mm rot
Menge: 55,000 m

**4.1.150 Verzinktes Schneefanggitter einschließlich Stützen**
Schneefanggiter aus feuerverzinktem Winkelstahl, inkl.
Schneefangstützen aus verzinktem Flachstahl, gekröpft
liefern und fachgerecht montieren.
Gitterhöhe: 20 cm
Menge: 40,000 m

**4.1.160 Sicherheitsdachhaken**
Lieferung und Montage von Reparaturhaken
(feuerverzinkt) Befestigung auf einer Doppellatte nach
Herstellervorschrift mit geeigneten Schrauben.
Menge: 40,000 Stk

**4.1.170 Laufroste aus verzinktem Stahl**
liefern und einbauen,
inkl. des Einbaues der Laufroststützen,
verz. uni
Menge: 10,000 m

**4.1.180 Dachausstiegsfenster**
Dachausstiegsfenster für Biberschwanzziegel
Größe: ca. 60 x 70 cm liefern und einbauen
einschl. anarbeiten der Dachdeckung.

Der genaue Einbauort ist mit der Bauleitung
abzustimmen.
Menge: 1,000 Stk

**4.1.190 Aus- und Wiedereinbau Bestandsfenster**
Bestandsfenster ausbauen und nach durchgeführten
Arbeiten wiedereinbauen einschl. Anpassarbeiten
Menge: 16,000 Stk

**4.1.200 Lüfterziegel Fenster liefern und einbauen**
Lüfterziegel passend in Form und Farbe liefern und
einbauen. von Lüfterziegeln. 2 Stk. pro Fenster
Menge: 32,000 Stk

**4.1.210 Schornstein mit Schiefer eindecken**
Schornstein mit Schiefer eindecken inkl.
Unterkonstruktion und Nebenarbeiten, analog Bestand
Menge: 20,000 m²

**4.1.220 Schornsteineinfassung**
Schornsteineinfassung für Bestandsschornsteine liefern
und montieren

Maße Schornstein bis ca. 50 x 50 cm
Menge: 4,000 Stk

**4.1.230 Dachschalung**
Dachschalung aus besäumten Brettern liefern und in
Teilflächen einbauen, zuschneiden, einpassen und
befestigen bis ca. 50 cm
Menge: 35,000 m

**4.1.240 Vorstoßblech aus verzinktem Stahlblech 0,88 mm dick,**
bis 500 mm Zuschnitt, anfertigen und befestigen
Menge: 35,000 m

**4.1.250 Mauerabdeckung mit beiderseitiger Wulst**
Dreikant aus Titanzinkblech bis 0,7 mm dick anfertigen,
anbringen,
zuschnittsbedingt befestigen, löten,
Zuschnitt bis 600mm
Menge: 35,000 m

**4.1.260 Zwischensparrendämmung erneuern**
Zwischensparrendämmung erneuern. Alte Mineralwolle
entsorgen und neue Mineralwolle verlegen. WLG 035.
Ausführung nur nach Bedarf
Menge: 40,000 m²

#### Abschnitt 4.2 Aufmauern Brandwände

**4.2.10 Vorhandene Brandwand aufmauern**
Vorhandene Brandwand mit KS-Steine WS 24 auf 30 cm
aufmauern (Höhe aktuell h = ca. 20 cm), beidseitig
verputzen mit Amierungsmörtel,
inkl. Anstrich nach Farbwahl AG
Breite bis 50 cm
Menge: 32,000 lfdm

**4.2.20 Dachleitern und Hilfskonstruktionen**
aus Konterlatten und Dachlatten für Mauererarbeiten an
den Brandwänden auf der Steildachfläche verlegen und
nach Abschluss der Arbeiten wieder beräumen
Menge: 35,000 m

### Bereich 5 Dachklempnerarbeiten

#### Abschnitt 5.1 Dachklempnerarbeiten

**5.1.10 Halbrunde vorgeh. Dachrinne aus Titanzink, einschl.**
Nahtverbindung und verz. Rinneneisen liefern,
aufschrauben und montieren,
6-teilg (333 mm i.Z.)

Ausführungsort: Hofseite
Straßenseite in Abstimmung mit Denkmalamt
Menge: 20,000 m

**5.1.20 Aufliegedachrinne**
Verzinkte Aufliegedachrinne liefern und montieren.
Nach Vorgabe Denkmalamt.

Ausführungsort: Straßenseitig
Menge: 35,000 m

**5.1.30 Rinnenwinkel innen für vorgehängte halbrunde Dachrinne aus Titanzink,**
Rinnenwinkel innen für vorgehängte halbrunde Dachrinne
aus Titanzink einschl. Nahtverbindung liefern und
montieren,
6-teilig (333 mm i.Z.)
Menge: 5,000 Stk

**5.1.40 Rinnenwinkel außen für vorgehängte halbrunde Dachrinne aus Titanzink,**
Rinnenwinkel außen für vorgehängte halbrunde Dachrinne
aus Titanzink einschl. Nahtverbindung liefern und
montieren,
6-teilig (333 mm i.Z.)
Menge: 5,000 Stk

**5.1.50 Rinnenboden für vorgehängte halbrunde Dachrinne aus Titanzink,**
liefern und montieren,
6-teilig (333 mm i.Z.)
Menge: 10,000 Stk

**5.1.60 Dehnungsausgleicher für vorgehängte halbrunde Dachrinne aus Titanzink,**
einschl. Nahtverbindung liefern und montieren.
6-teilig (333 mm i.Z.)
Menge: 10,000 Stk

**5.1.70 Rinneneinhang aus Titanzink, einschl. Nahtverbindung**
liefern und montieren,
bis 333 mm i.Z.
Menge: 10,000 Stk

**5.1.80 Fallrohrstutzen DN 100**
für vorgehängt halbrunde Rinne aus Zink anfertigen
und montieren, gerade/schräg,
einschließlich Nahtverbindung
Menge: 6,000 Stk

**5.1.90 Regenfallrohrbogen aus Titanzink**
liefern und montieren,
6-teilig (DN 100)
Menge: 10,000 Stk

**5.1.100 Regenfallrohr DN 100**
aus Titanzink 0,7 mm dick, gelötet oder geschweißt nach
DIN 18460 einschließlich 0,5 Stk. Fallrohrschellen
Normalsausführung und Haltewulst, Verbindungs- und
Befestigungsmaterial liefern und montieren
Menge: 95,000 m

**5.1.110 Loro-X-Standrohr mit Reinigung**
*** Bedarfsposition ohne GB
einschl.verz. Rohrschelle, liefern und montieren.
6-teilg (DN 100 x 1000 mm)
Menge: 6,000 Stk

### Bereich 6 Zimmermanarbeiten

#### Abschnitt 6.1 Dachkonstruktion

**6.1.10 Dachsparren erneuern, 12/14, Fichte**
Dachsparren von außen vorsichtig aus den
Anschlussverbindungen lösen, ausbauen;
Bauschutt entsorgen;
Neuen Dachsparren in gleicher Form und Holzart einbauen
und die Anschlussverbindungen in vorgefundener Art
herstellen.
Holzart: Fichte
Querschnitt: ca. 10/14 cm
Oberfläche: sägerau
Menge: 20,000 m

### Bereich 7 Trockenbau-/Malerarbeiten

#### Abschnitt 7.1 Trockenbau-/Malerarbeiten

**7.1.10 Simskasten aufarbeiten**
Simskasten malermäßig aufarbeiten
Farbton wie Bestand.

Abwicklung bis ca. 60 cm
Menge: 35,000 lfm

**7.1.20 Laibungen an Fenster wiederherstellen**
Laibungen an Fenstern nach De- und Wiedermontage
Fenster herstellen, ergänzen, spachteln und schleifen,
inkl. Eckschutz
Beschichtung der Fensterlaibungen mit Farbe weiß,
profungit,
Oberflächenqualität Leibungsflächen: Q3
Nach Bedarf ist bestehende Raufasertapete an Dachsrägen
und Drempel zu entfernen und entsprechend anzuarbeiten.
Wenn nötig ist Zugang zu Mietbereichen mit den Mietern
selbst zu klären, die Kontaktdaten werden
bereitgestellt.
Menge: 16,000 Stk

### Bereich 8 Stundenlohnarbeiten

#### Abschnitt 8.1 Dachdecker

**8.1.10 Stundenlohnarbeiten Meister**
Arbeiten, welche nicht in den Positionen erfasst sind
und gegen Nachweis zur Ausführung kommen
Menge: 10,000 h

**8.1.20 Stundenlohnarbeiten Facharbeiter**
Arbeiten, welche nicht in den Positionen erfasst sind
und gegen Nachweis zur Ausführung kommen
Menge: 25,000 h

#### Abschnitt 8.2 Zimmermann

**8.2.10 Stundenlohnarbeiten Meister**
Menge: 5,000 h

**8.2.20 Stundenlohnarbeiten Facharbeiter**
Menge: 15,000 h

USt %: 19,00
